# ALUMBRADO VIAL DE SALIDA BOUZAS TT

- Propiedad del archivo: CYPE INGENIEROS, S.A.
- Formato: FIEBDC-3/2004
- Programa: ARQUIMEDES
- Tipo: presupuesto
- Comentario: Presupuesto
- Fecha de los precios: 05/11/2019
- Divisa: EUR
- Gastos generales: 13 %
- Beneficio industrial: 6 %
- IVA: 21 %
- Código: PROYECTO_VIAL_BOUZAS_TT (01/12/2018)
Importe: 45528.51

## 01 Demoliciones y retiradas (10/12/2019)
Importe: 712.04
Demoliciones

**DDS005** m³ Demolición de cimentación de hormigón en masa, para elementos de mobiliario urbano, con retroexcavadora con martillo rompedor, y carga mecánica sobre camión o contenedor.
6.86 m³ × 28.28 = 194.00
Demolición de cimentación de hormigón en masa, para elementos de mobiliario urbano, con retroexcavadora con martillo rompedor, y carga mecánica sobre camión o contenedor.
Incluye: Demolición del elemento. Fragmentación de los escombros en piezas manejables. Retirada y acopio de escombros. Limpieza de los restos de obra. Carga mecánica de escombros sobre camión o contenedor.
Criterio de medición de proyecto: Volumen medido según documentación gráfica de Proyecto.
Criterio de medición de obra: Se medirá el volumen realmente demolido, medido como diferencia entre los perfiles levantados antes de empezar la demolición y los levantados al finalizarla, aprobados por el director de la ejecución de la obra, según especificaciones de Proyecto.

| Código | Ud | Descripción | Rendimiento | Precio | Importe |
|---|---|---|---|---|---|
| mq01exn050c | h | Retroexcavadora sobre neumáticos, de 85 kW, con martillo rompedor. (maquinaria) | 0.201 | 64.84 | 13.03 |
| mq01ret010 | h | Miniretrocargadora sobre neumáticos de 15 kW. (maquinaria) | 0.201 | 40.85 | 8.21 |
| mo113 | h | Peón ordinario construcción. (mano de obra) | 0.388 | 16.73 | 6.49 |
| % | % | Medios auxiliares (s. total) (09/07/2019) | 2 % | 27.73 | 0.55 |
|  |  | Total |  |  | 28.28 |

| Medición | Uds. | Largo | Ancho | Alto | Parcial |
|---|---|---|---|---|---|
| Zapatas columnas hasta 10 metros | 14 | 1.000 | 0.700 | 0.700 | 6.860 |
| Total |  |  |  |  | 6.86 |

**DMX050** m² Demolición de pavimento exterior de baldosas y/o losetas de hormigón con martillo neumático, y carga manual sobre camión o contenedor.
14 m² × 3.06 = 42.84
Demolición de pavimento exterior de baldosas y/o losetas de hormigón con martillo neumático, y carga manual sobre camión o contenedor.
Incluye: Demolición del elemento. Fragmentación de los escombros en piezas manejables. Retirada y acopio de escombros. Limpieza de los restos de obra. Carga manual de escombros sobre camión o contenedor.
Criterio de medición de proyecto: Superficie medida según documentación gráfica de Proyecto.
Criterio de medición de obra: Se medirá la superficie realmente demolida según especificaciones de Proyecto.
Criterio de valoración económica: El precio incluye el picado del material de agarre, pero no incluye la demolición de la base soporte.

| Código | Ud | Descripción | Rendimiento | Precio | Importe |
|---|---|---|---|---|---|
| mq05mai030 | h | Martillo neumático. (maquinaria) | 0.05 | 4.07 | 0.20 |
| mq05pdm110 | h | Compresor portátil diesel media presión 10 m³/min. (maquinaria) | 0.05 | 6.9 | 0.35 |
| mo112 | h | Peón especializado construcción. (mano de obra) | 0.049 | 17 | 0.83 |
| mo113 | h | Peón ordinario construcción. | 0.097 | 16.73 | 1.62 |
| % | % | Medios auxiliares (s. total) | 2 % | 3.00 | 0.06 |
|  |  | Total |  |  | 3.06 |

**DUI030** Ud Desmontaje de farola con columna de acero, de hasta 4 m de altura, y carga manual sobre camión o contenedor.
16 Ud × 29.7 = 475.20
Desmontaje de farola con columna de acero, de hasta 4 m de altura, y carga manual sobre camión o contenedor.
Incluye: Desmontaje del elemento. Fragmentación del material desmontado en piezas manejables. Retirada y acopio del material desmontado. Limpieza de los restos de obra. Carga manual del material desmontado y restos de obra sobre camión o contenedor.
Criterio de medición de proyecto: Número de unidades previstas, según documentación gráfica de Proyecto.
Criterio de medición de obra: Se medirá el número de unidades realmente desmontadas según especificaciones de Proyecto.
Criterio de valoración económica: El precio incluye el desmontaje de los accesorios y de los elementos de fijación, pero no incluye la demolición de la cimentación.

| Código | Ud | Descripción | Rendimiento | Precio | Importe |
|---|---|---|---|---|---|
| mq04cag010a | h | Camión con grúa de hasta 6 t. (maquinaria) | 0.403 | 49.36 | 19.89 |
| mo003 | h | Oficial 1ª electricista. (mano de obra) | 0.097 | 18.52 | 1.80 |
| mo102 | h | Ayudante electricista. (mano de obra) | 0.097 | 17.17 | 1.67 |
| mo112 | h | Peón especializado construcción. | 0.272 | 17 | 4.62 |
| mo113 | h | Peón ordinario construcción. | 0.068 | 16.73 | 1.14 |
| % | % | Medios auxiliares (s. total) | 2 % | 29.12 | 0.58 |
|  |  | Total |  |  | 29.7 |

## 02 Movimiento de tierras (03/11/2019)
Importe: 2978.53

**ACE010_1** m³ Excavación de zanjas, pozos y cimientos
132.438 m³ × 22.49 = 2978.53
Excavación en zanjas, pozos y cimientos, en todo tipo de terreno, excepto roca, con medios mecánicos, incluso ayuda manual, acopio lateral al borde de la misma, agotamiento, entibación, corte de pavimento, martillo rompedor hidráulico, así como compactación de fondo de excavación hasta alcanzar una densidad seca no inferior al 95% de la máxima obtenida en el ensayo Proctor Modificado. Se incluye la retirada, limpieza, carga y transporte a vertedero y/o entrega a gestor autorizado de todos los residuos y productos sobrantes de naturaleza pétrea, no pétrea y potencialmente peligrosa, tierras, hormigón, etc., gastos y canon incluidos; instalación de contenedores, todo ello s/normativa vigente de aplicación, así como todos los medios auxiliares, maquinaria y medios de transporte necesarios para la correcta ejecución de los trabajos. Totalmente terminada.

| Código | Ud | Descripción | Rendimiento | Precio | Importe |
|---|---|---|---|---|---|
| mt08ett020d | m² | Módulo metálico, compuesto por paneles de chapa de acero y codales extensibles, para apuntalamiento y entibación de excavaciones de hasta 3 m de profundidad y entre 1 y 2 m de anchura. (material) | 0.005 | 241.28 | 1.21 |
| mq01ret020b | h | Retrocargadora sobre neumáticos, de 70 kW. (maquinaria) | 0.322 | 36.85 | 11.87 |
| ACE010_1.1 | h | Martillo demoledor hidráulico 1000 kg (maquinaria) | 0.03 | 11.5 | 0.35 |
| mq12bau030b | h | Bomba autoaspirante eléctrica de aguas limpias alta presión, de 3 kW, para un caudal de 30 m³/h. (maquinaria) | 0.05 | 2.23 | 0.11 |
| ACE010_1.2 | h | Camión basculante 14t (maquinaria) | 0.03 | 36.7 | 1.10 |
| ACE010_1.4 | h | Pisón vibrante (maquinaria) | 0.02 | 2.36 | 0.05 |
| ACE010_1.5 | h | Cisterna de agua s/camión 10.000l (maquinaria) | 0.002 | 25.8 | 0.05 |
| ACE010_1.3 | m³ | Canon de escombros a vertedero | 1 | 0.9 | 0.90 |
| mo020 | h | Oficial 1ª construcción. (mano de obra) | 0.098 | 17.99 | 1.76 |
| mo113 | h | Peón ordinario construcción. | 0.304 | 16.73 | 5.09 |
|  |  | Total |  |  | 22.49 |

| Medición | Uds. | Largo | Ancho | Alto | Parcial |
|---|---|---|---|---|---|
| Zapatas | 14 | 1.000 | 1.000 | 0.850 | 11.900 |
| Canalización | 1 | 245.000 | 0.550 | 0.850 | 114.538 |
| Arquetas | 5 | 1.000 | 1.000 | 1.200 | 6.000 |
| Total |  |  |  |  | 132.438 |

## 03 Alumbrado (01/12/2018)
Importe: 35795.86
Equipos de iluminación

**IEO010b_1** m Suministro e instalación enterrada de canalización de doble tubo curvable
245 m × 16.24 = 3978.80
Suministro e instalación enterrada de canalización de doble tubo curvable, suministrado en rollo, de polietileno de doble pared (interior lisa y exterior corrugada), de color naranja, de 110 mm de diámetro nominal, resistencia a la compresión 250 N, colocado sobre solera de 5 cm de espesor y posterior relleno con el mismo hormigón HM-30/P/20/I+Qb hasta 10 cm por encima de la generatriz superior de la tubería. Incluso cinta de señalización.
Incluye: Replanteo. Ejecución de la solera de hormigón para asiento del tubo. Colocación del tubo. Colocación de la cinta de señalización. Ejecución del relleno envolvente de hormigón.

| Código | Ud | Descripción | Rendimiento | Precio | Importe |
|---|---|---|---|---|---|
| mt10hmf010kn | m³ | Hormigón HM-30/P/20/Qb, fabricado en central, con cemento SR. (material) | 0.068 | 97.79 | 6.65 |
| mt35aia080af_1 | m | Tubo curvable, suministrado en rollo, de polietileno de doble pared (interior lisa y exterior corrugada), de color naranja, de 110 mm de diámetro nominal, para canalización enterrada, resistencia a la compresión 250 N, con grado de protección IP549 según UNE 20324, con hilo guía incorporado. Según UNE-EN 61386-1, UNE-EN 61386-22 y UNE-EN 50086-2-4. (material) | 2 | 2.56 | 5.12 |
| mt35www030 | m | Cinta de señalización de polietileno, de 150 mm de anchura, color amarillo, con la inscripción "¡ATENCIÓN! DEBAJO HAY CABLES ELÉCTRICOS" y triángulo de riesgo eléctrico. (material) | 2 | 0.25 | 0.50 |
| mo020 | h | Oficial 1ª construcción. | 0.052 | 17.99 | 0.94 |
| mo113 | h | Peón ordinario construcción. | 0.052 | 16.73 | 0.87 |
| mo003 | h | Oficial 1ª electricista. | 0.064 | 18.52 | 1.19 |
| mo102 | h | Ayudante electricista. | 0.038 | 17.17 | 0.65 |
| % | % | Medios auxiliares (s. total) | 2 % | 15.92 | 0.32 |
|  |  | Total |  |  | 16.24 |

| Medición | Uds. | Largo | Parcial |
|---|---|---|---|
| Canalización | 1 | 245.000 | 245.000 |
| Total |  |  | 245 |

**IEP010_1** Ud Piqueta toma de tierra
14 Ud × 76.89 = 1076.46
Suministro e instalación de toma de tierra, compuesta por electrodo para red de toma de tierra de acero cobreado con 300 pm, de 2 m de longitud y 20 mm de diámetro, i/ replanteo, hincado del electrodo en el terreno, conexión del electrodo con la línea de enlace mediante grapa abarcón, relleno con tierras de la propia excavación o de aporte y aditivos para disminuir la resistividad del terreno y conexionado a la red de tierra. Incluso pequeño material,
cable de cobre de 35 mm2 para conexión a la toma de tierra unido mediante soldadura aluminotérmica, bomas de conexión, medios auxiliares, maquinaria, materiales, carga y transporte de materiales sobrantes a vertedero o gestor autorizado, canon incluido, así como las pruebas de servicio por la empresa instaladora y medidas de protección necesarias para la correcta ejecución de los trabajos.
Totalmente montada y en funcionamiento.

| Código | Ud | Descripción | Rendimiento | Precio | Importe |
|---|---|---|---|---|---|
| mt35ttc010b | m | Conductor de cobre desnudo, de 35 mm². (material) | 5 | 2.81 | 14.05 |
| mt35tte010b | Ud | Electrodo para red de toma de tierra cobreado con 300 µm, fabricado en acero, de 15 mm de diámetro y 2 m de longitud. (material) | 1 | 18 | 18.00 |
| mt35tts010b | Ud | Soldadura aluminotérmica del cable conductor a redondo. (material) | 1 | 4.13 | 4.13 |
| mt35tta020 | Ud | Punto de separación pica-cable formado por cruceta en la cabeza del electrodo de la pica y pletina de 50x30x7 mm, para facilitar la soldadura aluminotérmica. (material) | 1 | 15.46 | 15.46 |
| mt35www020 | Ud | Material auxiliar para instalaciones de toma de tierra. (material) | 1 | 1.15 | 1.15 |
| mo003 | h | Oficial 1ª electricista. | 0.633 | 18.52 | 11.72 |
| mo102 | h | Ayudante electricista. | 0.633 | 17.17 | 10.87 |
| % | % | Medios auxiliares (s. total) | 2 % | 75.38 | 1.51 |
|  |  | Total |  |  | 76.89 |

**ARQ002** Ud Arqueta de registro, i/ tapa y marco (31/10/2019)
5 Ud × 560.86 = 2804.30
Ejecución de arqueta de registro in-situ 60x60x80 cm, de medidas interiores, paredes de hormigón armado HA-30/P/20/III+Qb, con espesores de pared 0,20 m, con armadura de acero B500S/SD, con fondo de capa de grava. Incluyendo suministro y colocación de un conjunto tapa/marco fundición clase mínima B125 para aceras y zonas peatonales según UNE-EN 124. Incluye encofrados, desencofrados, materiales, medios auxiliares, sellado de tubos de entrada con pasta de espuma de poliuretano, maquinaria, carga y transporte de materiales sobrantes a vertedero o gestor autorizado, canon incluido, así como las medidas de protección para la correcta realización de los trabajos. Totalmente terminada.

| Código | Ud | Descripción | Rendimiento | Precio | Importe |
|---|---|---|---|---|---|
| U01AA007 | h | Oficial primera (mano de obra) | 0.8 | 17.02 | 13.62 |
| U01AA009 | h | Ayudante (mano de obra) | 0.8 | 15.35 | 12.28 |
| mt08eme040_1 | m² | Encofrado metálico y desencofrado. (material) | 3.5 | 31 | 108.50 |
| mt10haf010wsc | m³ | Hormigón HA-30/P/20/IIIa+Qb, fabricado en central, con cemento SR. (material) | 0.64 | 104.52 | 66.89 |
| mt07aco010c | kg | Ferralla elaborada en taller industrial con acero en barras corrugadas, UNE-EN 10080 B 500 S, de varios diámetros. (material) | 11.4 | 0.81 | 9.23 |
| ARQ001_01 | Ud | Tapa de arqueta articulada, con cierre de seguridad, capacidad de carga E600 según UNE-EN 124 para zonas portuarias. (material; 31/10/2019) | 1 | 269 | 269.00 |
| ARQ001_02 | Ud | Material auxiliar, i/fondo grava, i/sellado tubos (material; 31/10/2019) | 1 | 65 | 65.00 |
| % | % | Medios auxiliares (s. total) | 3 % | 544.52 | 16.34 |
|  |  | Total |  |  | 560.86 |

**IEH010b** m Cable multipolar RZ1-K (AS), siendo su tensión asignada de 0,6/1 kV, reacción al fuego clase Cca-s1b,d1,a1, con conductor de cobre clase 5 (-K) de 5G6 mm² de sección, con aislamiento de polietileno reticulado (R) y cubierta de compuesto termoplástico a base de poliolefina libre de halógenos con baja emisión de humos y gases corrosivos (Z1).
490 m × 5.62 = 2753.80
Cable multipolar RZ1-K (AS), siendo su tensión asignada de 0,6/1 kV, reacción al fuego clase Cca-s1b,d1,a1, con conductor de cobre clase 5 (-K) de 5G6 mm² de sección, con aislamiento de polietileno reticulado (R) y cubierta de compuesto termoplástico a base de poliolefina libre de halógenos con baja emisión de humos y gases corrosivos (Z1). Incluso p/p de accesorios y elementos de sujeción. Totalmente montado, conexionado y probado.
Incluye: Tendido del cable. Conexionado.
Criterio de medición de proyecto: Longitud medida según documentación gráfica de Proyecto.
Criterio de medición de obra: Se medirá la longitud realmente ejecutada según especificaciones de Proyecto.

| Código | Ud | Descripción | Rendimiento | Precio | Importe |
|---|---|---|---|---|---|
| mt35cun010f2 | m | Cable multipolar RZ1-K (AS), siendo su tensión asignada de 0,6/1 kV, reacción al fuego clase Cca-s1b,d1,a1 según UNE-EN 50575, con conductor de cobre clase 5 (-K) de 5G6 mm² de sección, con aislamiento de polietileno reticulado (R) y cubierta de compuesto termoplástico a base de poliolefina libre de halógenos con baja emisión de humos y gases corrosivos (Z1). Según UNE 21123-4. (material) | 1 | 4.12 | 4.12 |
| mo003 | h | Oficial 1ª electricista. | 0.039 | 18.52 | 0.72 |
| mo102 | h | Ayudante electricista. | 0.039 | 17.17 | 0.67 |
| % | % | Medios auxiliares (s. total) | 2 % | 5.51 | 0.11 |
|  |  | Total |  |  | 5.62 |

**BA01** Ud Báculo altura 10+1,5 m (18/11/2019)
14 Ud × 579.91 = 8118.74
Suministro e instalación dde báculo de acero con una altura de 10 m y brazo de 1,5 m, fabricado conforme UNE EN 40-5, con forma troncocónica y sección circular con diámetro en punta de 60 mm mínimo, en chapa de acero al carbono S235JR o superior según norma UNE EN 10025, espesor mínimo de chapa 3 mm, de superficie continua y exenta de imperfecciones, manchas, bultos o ampollas. Galvanizada en caliente según UNE EN ISO 1461 con peso mínimo de 520 mg/cm2 de zinc. Las uniones entre los diferentes tramos del báculo se hará en casquillo de chapa del mismo espesor que la del báculo. La sujección de la cimentación se hará mediante placa de base plana, anillo y cartelas de refuerzo. Tapa de registro ajustada y enrasada al báculo con dos puntos de anclaje en su parte inferior, con visera y tornillo de cierre de cabeza triángular con clip de seguridad, tornillo para toma de tierra. Caja de conexión y protección para columnas. Conductor de cobre con doble cubierta EPR, apto para tensión de servicio de 0,6/1kV y tensión de prueba de 4.000V, de 2x2,5 mm2 + TT, en interior de báculo y subida al punto de luz. Incluso cimentación de 90x90x120 cm para báculo de alumbrado público de hormigón en masa HM-30/P/20/Qb con cemento SR, así como encofrado, hormigón de limpieza, vertido, vibrado, curado, codo de acometida de 90º con tubo de polietileno de 100 mm de diámetro, cuatro pernos de anclaje de acero galvanizado de métrica mínima M27x900, doblados en forma de cachava y con doble zunchado con redondo de 8 mm de diámetro soldado a los 4 pernos, con tuercas y arandelas de acero, totalmente terminada según detalles del fabricante del báculo. Incluso marcado CE de acuerdo a la directiva de la construcción 89/106/CEE, pequeño material, fijaciones, nivelación, aplomado, material de montaje, medios auxiliares, maquinaria, carga y transporte de materiales sobrantes a vertedero o gestor autorizado, canon incluido, así como las medidas de protección necesaria para la correcta ejecución de los trabajos. Totalmente instalado.

| Código | Ud | Descripción | Rendimiento | Precio | Importe |
|---|---|---|---|---|---|
| mo045 | h | Oficial 1ª estructurista, en trabajos de puesta en obra del hormigón. (mano de obra) | 0.8 | 18.8 | 15.04 |
| mo092 | h | Ayudante estructurista, en trabajos de puesta en obra del hormigón. (mano de obra) | 0.8 | 17.96 | 14.37 |
| mo003 | h | Oficial 1ª electricista. | 0.15 | 18.52 | 2.78 |
| mo102 | h | Ayudante electricista. | 0.15 | 17.17 | 2.58 |
| mt35aia080af_1 | m | Tubo curvable, suministrado en rollo, de polietileno de doble pared (interior lisa y exterior corrugada), de color naranja, de 110 mm de diámetro nominal, para canalización enterrada, resistencia a la compresión 250 N, con grado de protección IP549 según UNE 20324, con hilo guía incorporado. Según UNE-EN 61386-1, UNE-EN 61386-22 y UNE-EN 50086-2-4. | 1 | 2.56 | 2.56 |
| mt10hmf010kn | m³ | Hormigón HM-30/P/20/Qb, fabricado en central, con cemento SR. | 0.97 | 97.79 | 94.86 |
| mt08eme040_1 | m² | Encofrado metálico y desencofrado. | 4.32 | 31 | 133.92 |
| perno | Ud | Perno anclaje M27x900 (material; 18/11/2019) | 4 | 3.5 | 14.00 |
| Baculo | Ud | Báculo galvanizado 10 m brazo 1,5 m (material; 18/11/2019) | 1 | 274.8 | 274.80 |
| caja | Ud | Caja de conexión y protección para columnas (material; 10/12/2019) | 1 | 25 | 25.00 |
|  |  | Total |  |  | 579.91 |

**AL01h** Ud Suministro e instalación de luminaria PHILIPS LUMA BGP625 LED260-4S/740 PSD I PRE DW52 GR D9 SPD SRG10 (154W) o similar (01/12/2018)
14 Ud × 935.71 = 13099.94
Suministro e instalación de luminaria LED modelo BGP625 LED260-4S/740 PSD I PRE DW52 GR D9 SPD SRG10 (154W) de familia Luma 2 de Philips o similar, LED y driver incluido, marcado CE, carcasa de aluminio inyectado a alta presión, color a elegir por la D.F., cierre de vidrio plano templado, fijación reversible en aluminio, ópticas polimetil metacrilato o similar, IP 66, clase 1, protección contrasobretensiones 10 kV, temperatura color 4000 °K, IRC>=70, protección contra ambientes marinos MSP, interface DALI o similar para comunicación bidireccional y regulación de luminaria para su integración en el sistema Smart-Viport para el control remoto del
alumbrado, garantía del fabricante 10 años, todo según anejo de alumbrado y planos de proyecto. Incluso equipo y cualquier accesorio para montaje sobre columna/brazo, así como pequeño material, fijaciones, cableado, material de montaje, medios auxiliares, maquinaria, carga y transporte de materiales sobrantes a vertedero o gestor autorizado, canon incluido, así como los componentes necesarios para su funcionamiento y medidas de protección necesarias para la correcta ejecución de los trabajos. Totalmente instalada y comprobada.

| Código | Ud | Descripción | Rendimiento | Precio | Importe |
|---|---|---|---|---|---|
| AL01_01h | Ud | Luminaria de alumbrado vial PHILIPS LUMA BGP625 LED260-4S/740 PSD I PRE DW52 GR D9 SPD SRG10 (154W) o similar (material; 10/07/2019) | 1 | 840 | 840.00 |
| 0XP010 | Ud | Alquiler diario de cesta elevadora de brazo articulado, motor diesel, de 16 m de altura máxima de trabajo. | 0.125 | 123.7 | 15.46 |
| mo003 | h | Oficial 1ª electricista. | 1 | 18.52 | 18.52 |
| mo102 | h | Ayudante electricista. | 1 | 17.17 | 17.17 |
| % | % | Medios auxiliares (s. total) | 5 % | 891.15 | 44.56 |
|  |  | Total |  |  | 935.71 |

**AL02** Ud Suministro, instalación y parametrización controlador de luminarias con regulación (02/12/2018)
14 Ud × 283.13 = 3963.82
Controlador de luminarias de alumbrado publico OSRAM modelo SLC Pole Controller o similar con regulación DALI / 1...10V, relé de interrupción de 5Amp o superior, clase II y comunicación powerline PL20. Ejecución con protección IP65 y características apropiadas para la instalación en el interior del báculo de la luminaria o se fijará con bridas metálicas al soporte del proyector, incluso instalación y parametrización.

| Código | Ud | Descripción | Rendimiento | Precio | Importe |
|---|---|---|---|---|---|
| C01 | Ud | Control alumbrado OSRAM SLC Pole Controller o similar. (material; 09/07/2019) | 1 | 257.03 | 257.03 |
| mo003 | h | Oficial 1ª electricista. | 0.5 | 18.52 | 9.26 |
| mo102 | h | Ayudante electricista. | 0.5 | 17.17 | 8.59 |
| % | % | Medios auxiliares (s. total) | 3 % | 274.88 | 8.25 |
|  |  | Total |  |  | 283.13 |

## 04 Pavimentación
Importe: 3578.7

**ADR010b** m³ Relleno principal de zanjas para instalaciones, con zahorra artificial granítica y compactación en tongadas sucesivas de 20 cm de espesor máximo con bandeja vibrante de guiado manual, hasta alcanzar una densidad seca no inferior al 95% de la máxima obtenida en el ensayo Proctor Modificado, realizado según UNE 103501. Incluso cinta o distintivo indicador de la instalación.
74.113 m³ × 29.38 = 2177.44
Relleno principal de zanjas para instalaciones, con zahorra artificial granítica y compactación en tongadas sucesivas de 20 cm de espesor máximo con bandeja vibrante de guiado manual, hasta alcanzar una densidad seca no inferior al 95% de la máxima obtenida en el ensayo Proctor Modificado, realizado según UNE 103501. Incluso cinta o distintivo indicador de la instalación.
Incluye: Extendido del material de relleno en tongadas de espesor uniforme. Humectación o desecación de cada tongada. Colocación de cinta o distintivo indicador de la instalación. Compactación.

| Código | Ud | Descripción | Rendimiento | Precio | Importe |
|---|---|---|---|---|---|
| mt01var010 | m | Cinta plastificada. (material) | 1.1 | 0.14 | 0.15 |
| mt01zah010d | t | Zahorra artificial granítica. (material) | 2.2 | 10.55 | 23.21 |
| mq04dua020b | h | Dumper de descarga frontal de 2 t de carga útil. (maquinaria) | 0.101 | 9.25 | 0.93 |
| mq02rod010d | h | Bandeja vibrante de guiado manual, de 300 kg, anchura de trabajo 70 cm, reversible. (maquinaria) | 0.151 | 6.38 | 0.96 |
| mq02cia020j | h | Camión cisterna de 8 m³ de capacidad. (maquinaria) | 0.01 | 40.02 | 0.40 |
| mo113 | h | Peón ordinario construcción. | 0.188 | 16.73 | 3.15 |
| % | % | Medios auxiliares (s. total) | 2 % | 28.80 | 0.58 |
|  |  | Total |  |  | 29.38 |

| Medición | Uds. | Largo | Ancho | Alto | Parcial |
|---|---|---|---|---|---|
| Canalización | 1 | 245.000 | 0.550 | 0.550 | 74.113 |
| Total |  |  |  |  | 74.113 |

**UXH010** m² Solado de losetas de hormigón para uso exterior, de 4 pastillas, resistencia a flexión T, carga de rotura 3, resistencia al desgaste G, 20x20x3 cm, gris, para uso público en exteriores en zona de aceras y paseos, colocadas al tendido sobre capa de arena-cemento; todo ello realizado sobre solera de hormigón no estructural (HNE-20/P/20), de 30 cm de espesor, vertido desde camión con extendido y vibrado manual con regla vibrante de 3 m, con acabado maestreado.
14 m² × 44.24 = 619.36
Suministro y colocación de pavimento para uso público en zona de aceras y paseos, de losetas de hormigón para uso exterior, de 4 pastillas, clase resistente a flexión T, clase resistente según la carga de rotura 3, clase de desgaste por abrasión G, formato nominal 20x20x3 cm, color gris, según UNE-EN 1339, colocadas al tendido sobre capa de arena-cemento de 3 cm de espesor, sin aditivos, con 250 kg/m³ de cemento Portland con caliza CEM II/B-L 32,5 R y arena de cantera granítica, dejando entre ellas una junta de separación de entre 1,5 y 3 mm. Todo ello realizado sobre firme compuesto por solera de hormigón no estructural (HNE-20/P/20), de 30 cm de espesor, vertido desde camión con extendido y vibrado manual con regla vibrante de 3 m, con acabado maestreado ejecutada según pendientes del proyecto y colocado sobre explanada con índice CBR > 5 (California Bearing Ratio), no incluida en este precio. Incluso p/p de juntas estructurales y de dilatación, cortes a realizar para ajustarlas a los bordes del confinamiento o a las intrusiones existentes en el pavimento y relleno de juntas con lechada de cemento 1/2 CEM II/B-P 32,5 R, coloreada con la misma tonalidad de las piezas.
Incluye: Replanteo de maestras y niveles. Vertido y compactación de la solera de hormigón. Extendido de la capa de arena-cemento. Espolvoreo con cemento de la superficie. Colocación al tendido de las piezas. Formación de juntas y encuentros. Limpieza del pavimento y las juntas. Preparación y extendido de la lechada líquida para relleno de juntas. Limpieza final con agua, sin eliminar el material de rejuntado.
Criterio de medición de proyecto: Superficie medida en proyección horizontal, según documentación gráfica de Proyecto, deduciendo los huecos de superficie mayor de 1,5 m². No se han tenido en cuenta los retaceos como factor de influencia para incrementar la medición, toda vez que en la descomposición se ha considerado el tanto por cien de roturas general.
Criterio de medición de obra: Se medirá, en proyección horizontal, la superficie realmente ejecutada según especificaciones de Proyecto, deduciendo los huecos de superficie mayor de 1,5 m².

| Código | Ud | Descripción | Rendimiento | Precio | Importe |
|---|---|---|---|---|---|
| mt10hmf011Bc | m³ | Hormigón no estructural HNE-20/P/20, fabricado en central. (material) | 0.315 | 66.5 | 20.95 |
| mt09mcr300b | m³ | Arena-cemento, sin aditivos, con 250 kg/m³ de cemento Portland CEM II/B-L 32,5 R y arena de cantera granítica, confeccionado en obra. (material) | 0.032 | 60.05 | 1.92 |
| mt08cem011a | kg | Cemento Portland CEM II/B-L 32,5 R, color gris, en sacos, según UNE-EN 197-1. (material) | 1 | 0.1 | 0.10 |
| mt18bhi010aa | m² | Loseta de hormigón para uso exterior, de 4 pastillas, clase resistente a flexión T, clase resistente según la carga de rotura 3, clase de desgaste por abrasión G, formato nominal 20x20x3 cm, color gris, según UNE-EN 1339. (material) | 1.05 | 5.5 | 5.78 |
| mt09lec020a | m³ | Lechada de cemento 1/2 CEM II/B-P 32,5 N. (material) | 0.001 | 120.1 | 0.12 |
| mq04dua020b | h | Dumper de descarga frontal de 2 t de carga útil. | 0.048 | 9.25 | 0.44 |
| mq06vib020 | h | Regla vibrante de 3 m. (maquinaria) | 0.135 | 4.66 | 0.63 |
| mo041 | h | Oficial 1ª construcción de obra civil. (mano de obra) | 0.34 | 17.99 | 6.12 |
| mo087 | h | Ayudante construcción de obra civil. (mano de obra) | 0.425 | 17.19 | 7.31 |
| % | % | Medios auxiliares (s. total) | 2 % | 43.37 | 0.87 |
|  |  | Total |  |  | 44.24 |

**UJA050** m³ Aporte de tierra vegetal cribada, suministrada a granel y extendida con medios mecánicos, mediante retroexcavadora, en capas de espesor uniforme y sin producir daños a las plantas existentes.
24.2 m³ × 32.31 = 781.90
Aporte de tierra vegetal cribada, suministrada a granel y extendida con medios mecánicos, mediante retroexcavadora, en capas de espesor uniforme y sin producir daños a las plantas existentes.
Incluye: Acopio de la tierra vegetal. Extendido y perfilado de la tierra vegetal. Señalización y protección del terreno.
Criterio de medición de proyecto: Volumen medido según documentación gráfica de Proyecto.
Criterio de medición de obra: Se medirá el volumen realmente ejecutado según especificaciones de Proyecto.

| Código | Ud | Descripción | Rendimiento | Precio | Importe |
|---|---|---|---|---|---|
| mt48tie030a | m³ | Tierra vegetal cribada, suministrada a granel. (material) | 1.15 | 23.7 | 27.26 |
| mq01exn020a | h | Retroexcavadora hidráulica sobre neumáticos, de 105 kW. (maquinaria) | 0.071 | 46.24 | 3.28 |
| mo115 | h | Peón jardinero. (mano de obra) | 0.068 | 16.73 | 1.14 |
| % | % | Medios auxiliares (s. total) | 2 % | 31.68 | 0.63 |
|  |  | Total |  |  | 32.31 |

| Medición | Uds. | Largo | Ancho | Alto | Parcial |
|---|---|---|---|---|---|
| Zanja en | 1 | 220.000 | 0.550 | 0.200 | 24.200 |
| Total |  |  |  |  | 24.2 |

## 05 Seguridad y salud y gestión documental (03/12/2018)
Importe: 2118.94
Gestión de residuos

**SS01** PA Seguridad y Salud (03/12/2018)
1 PA × 1017.09 = 1017.09
Partida alzada de las medidas de limpieza, seguridad y salud necesarias, para el cumplimiento de la normativa vigente de aplicación de Prevención de Riesgos Laborales.

**SS02** PA Gestión documental (03/12/2018)
1 PA × 1101.85 = 1101.85
Partida alzada de redacción de plan de seguridad y salud, apertura del centro de trabajo, libro de visitas y subcontrataciones correctamente diligenciado. Redacción de boletín de instalación eléctrica a la finalización de la obra. Incluso entrega de planos as built en formato papel y electrónico, tasas legalización y organismo de control de designación por la dirección facultativa.

## 06 Gestión de residuos (03/12/2018)
Importe: 344.44

**GR01** PA Gestión de residuos (03/12/2018)
1 PA × 344.44 = 344.44
Partida alzada de las medidas de gestión de residuos de la construcción y la demolición, de acuerdo a anejo en proyecto.
Retirada, limpieza, carga y transporte a vertedero y/o entrega a gestor autorizado de todos los residuos y productos sobrantes de naturaleza pétrea, no pétrea y potencialmente peligrosa, tierras, hormigón, etc., gastos y canon incluidos. Incluso instalación de contenedores, carga y traslado en camión a vertedero y/o gestor autorizado. Incluye el programa de vigilancia ambiental y seguimiento de la gestión de todos los residuos producidos, informes, muestreos, etc., de obligado cumplimiento, así como la protección del área de actuación, cumpliendo la normativa vigente de aplicación, en cada caso.

## Precios auxiliares

**0XP010** Ud Alquiler diario de cesta elevadora de brazo articulado, motor diesel, de 16 m de altura máxima de trabajo.
Precio: 123.7
Alquiler diario de cesta elevadora de brazo articulado, motor diesel, de 16 m de altura máxima de trabajo.
Incluye: Revisión periódica para garantizar su estabilidad y condiciones de seguridad.
Criterio de medición de proyecto: Número de unidades previstas, según documentación gráfica de Proyecto.
Criterio de medición de obra: Amortización en forma de alquiler diario, según condiciones definidas en el contrato suscrito con la empresa suministradora.
Criterio de valoración económica: El precio incluye el mantenimiento y el seguro de responsabilidad civil.

| Código | Ud | Descripción | Rendimiento | Precio | Importe |
|---|---|---|---|---|---|
| mq07ple010bg | Ud | Alquiler diario de cesta elevadora de brazo articulado, motor diesel, de 16 m de altura máxima de trabajo, incluso mantenimiento y seguro de responsabilidad civil. (maquinaria) | 1.008 | 120.31 | 121.27 |
| % | % | Medios auxiliares (s. total) | 2 % | 121.27 | 2.43 |
|  |  | Total |  |  | 123.7 |

## Recursos

**C01** Ud Control alumbrado OSRAM SLC Pole Controller o similar
Controlador OSRAM SLC Pole Controller o similar, con comunicación LonWork vía PowerLine para intercomunicación con controlador central y comunicación DALI para la comunicación con luminaria. Las principales características del controlador son:
• Tensión nominal 220/240V.
• Frecuencia de red 50/60Hz.
• Tensión de aislamiento (L-N) 6kV
• Tª de funcionamiento entre -25 y +65ºC
• Control de DALI y ECEs y ECCs de 1-10V
• Relé integrado solo para desconectar la luz mientras la red permanece bajo tensión.
• Función de lumen constante programable.
• Protección contra sobretemperatura programable.
• Entrada digital para conexión de otros componentes.
• Capacidad de monitorización de parámetros de funcionamiento de luminaria.
• Capacidad de programar a través de comunicación PowerLine.
• Control mediante gama SLC Gateway.
• Ajuste y funcionamiento con software SLC
• Protección IP65
